# Canonada multicapa de polietilè reticulat/alumini/polietilè (PE-X/Al/PE), "STANDARD HIDRÁULICA"

- Propietat de l'arxiu: CYPE INGENIEROS, S.A.
- Format: FIEBDC-3/2002
- Divisa: EUR
- Costos indirectes: 3.00 %
- IVA: 21.00 %

## I Instal·lacions

### IH Canonades per a fluids

#### IHM Canonades multicapa

**IHM112** m Canonada multicapa de polietilè reticulat/alumini/polietilè (PE-X/Al/PE), "STANDARD HIDRÁULICA".
Canonada formada per tub de polietilè reticulat/alumini/polietilè (PE-Xb/Al/PE), de 16 mm de diàmetre exterior i 2 mm de gruix, BetaSKIN-S "STANDARD HIDRÁULICA", subministrat en rotllos. Instal·lació en superfície. Inclús material auxiliar para muntatge i subjecció a l'obra, accessoris i peces especials.
Inclou: Replanteig. Col·locació i fixació de tubs, accessoris i peces especials. Realització de proves de servei.
Criteri d'amidament de projecte: Longitud mesurada segons documentació gràfica de Projecte.
Criteri de mesura d'obra: Es mesurarà la longitud realment executada segons especificacions de Projecte.

| Codi | Ut | Descripció | Rendiment | Preu | Import |
|---|---|---|---|---|---|
| mt37sth024a | U | Material auxiliar per a muntatge i subjecció a l'obra de les canonades multicapa de polietilè reticulat/alumini/polietilè (PE-Xb/Al/PE), BetaSKIN-S "STANDARD HIDRÁULICA", de 16 mm de diàmetre exterior. (material) | 1.000 | 0.06 | 0.06 |
| mt37sth023ag | m | Tub de polietilè reticulat/alumini/polietilè (PE-Xb/Al/PE), de 16 mm de diàmetre exterior i 2 mm de gruix, BetaSKIN-S "STANDARD HIDRÁULICA", subministrat en rotllos, segons UNE-EN ISO 21003-1, amb el preu incrementat el 30% en concepte d'accessoris i peces especials. (material) | 1.000 | 1.59 | 1.59 |
| op00ato010 |  | Tornavís. | 1.000 | 0.00 | 0.00 |
| op00mar010 |  | Martell. | 1.000 | 0.00 | 0.00 |
| op00tal010 |  | Trepant. | 1.000 | 0.00 | 0.00 |
| mo008 | h | Oficial 1ª lampista. (mà d'obra) | 0.039 | 29.34 | 1.14 |
| mo107 | h | Ajudant lampista. (mà d'obra) | 0.039 | 25.25 | 0.98 |
| % | % | Costos directes complementaris | 2 % | 3.77 | 0.08 |
|  |  | Costos directes |  |  | 3.85 |
