# Vàlvula

- Propietat de l'arxiu: CYPE INGENIEROS, S.A.
- Format: FIEBDC-3/2002
- Divisa: EUR
- Costos indirectes: 3.00 %
- IVA: 21.00 %

## I Instal·lacions

### IC Calefacció, refrigeració, climatització i A.C.S.

#### ICS Sistemes de conducció d'aigua

**ICS075** U Vàlvula.
Vàlvula d'esfera, Teknica "STANDARD HIDRÁULICA", de 3/8", femella-femella, per roscar, PN=40 bar, amb cos de llautó cromat, ràcord, bola, eix i femella premsaestopa de llautó, comandament de palanca d'acer inoxidable, sistema de tancament de 1/4 de tornada, junt d'estanquitat i junts d'assentament de PTFE i temperatura de servei des de -20°C (excloent congelació) fins a 140°C. Inclús elements de muntatge i accessoris necessaris per al seu correcte funcionament.
Inclou: Replanteig. Col·locació. Connexionat. Comprovació del seu correcte funcionament.
Criteri d'amidament de projecte: Nombre d'unitats previstes, segons documentació gràfica de Projecte.
Criteri de mesura d'obra: Es mesurarà el nombre d'unitats realment executades segons especificacions de Projecte.

| Codi | Ut | Descripció | Rendiment | Preu | Import |
|---|---|---|---|---|---|
| mt37sth010a | U | Vàlvula d'esfera, Teknica "STANDARD HIDRÁULICA", de 3/8", femella-femella, per roscar, PN=40 bar, amb cos de llautó cromat, ràcord, bola, eix i femella premsaestopa de llautó, comandament de palanca d'acer inoxidable, sistema de tancament de 1/4 de tornada, junt d'estanquitat i junts d'assentament de PTFE i temperatura de servei des de -20°C (excloent congelació) fins a 140°C. (material) | 1.000 | 7.95 | 7.95 |
| mt38www012 | U | Material auxiliar per a instal·lacions de calefacció i A.C.S. (material) | 0.100 | 2.10 | 0.21 |
| mo004 | h | Oficial 1ª calefactor. (mà d'obra) | 0.120 | 30.63 | 3.68 |
| mo103 | h | Ajudant calefactor. (mà d'obra) | 0.120 | 26.36 | 3.16 |
| % | % | Costos directes complementaris | 2 % | 15.00 | 0.30 |
|  |  | Costos directes |  |  | 15.30 |
