# Clau de pas

- Propietat de l'arxiu: CYPE INGENIEROS, S.A.
- Format: FIEBDC-3/2002
- Divisa: EUR
- Costos indirectes: 3.00 %
- IVA: 21.00 %

## I Instal·lacions

### IF Fontaneria

#### IFI Instal·lació interior

**IFI008** U Clau de pas.
Vàlvula d'esfera, Chicago "STANDARD HIDRÁULICA", per a tub de 16 mm de diàmetre i 2 mm de gruix, per a unió Press-fit amb mordassa de premsar de perfil U, TH i RFz, amb cos de llautó, comandament de palanca d'acer inoxidable, junts d'estanquitat d'EPDM, PN=6 bar i temperatura de servei des de -10°C (excloent congelació) fins a 95°C.
Inclou: Replanteig. Connexió de la vàlvula als tubs. Comprovació del seu correcte funcionament.
Criteri d'amidament de projecte: Nombre d'unitats previstes, segons documentació gràfica de Projecte.
Criteri de mesura d'obra: Es mesurarà el nombre d'unitats realment executades segons especificacions de Projecte.

| Codi | Ut | Descripció | Rendiment | Preu | Import |
|---|---|---|---|---|---|
| mt37sth036a | U | Vàlvula d'esfera, Chicago "STANDARD HIDRÁULICA", per a tub de 16 mm de diàmetre i 2 mm de gruix, per a unió Press-fit amb mordassa de premsar de perfil U, TH i RFz, amb cos de llautó, comandament de palanca d'acer inoxidable, junts d'estanquitat de EPDM, PN=6 bar i temperatura de servei des de -10°C (excloent congelació) fins a 95°C. (material) | 1.000 | 13.32 | 13.32 |
| mt37www010 | U | Material auxiliar per a instal·lacions de lampisteria. (material) | 1.000 | 1.40 | 1.40 |
| mo008 | h | Oficial 1ª lampista. (mà d'obra) | 0.139 | 29.34 | 4.08 |
| mo107 | h | Ajudant lampista. (mà d'obra) | 0.139 | 25.25 | 3.51 |
| % | % | Costos directes complementaris | 2 % | 22.31 | 0.45 |
|  |  | Costos directes |  |  | 22.76 |
