# Instal·lació interior per a usos complementaris

- Propietat de l'arxiu: CYPE INGENIEROS, S.A.
- Format: FIEBDC-3/2002
- Divisa: EUR
- Costos indirectes: 3.00 %
- IVA: 21.00 %

## I Instal·lacions

### IF Fontaneria

#### IFI Instal·lació interior

**IFI014** U Instal·lació interior per a usos complementaris.
Instal·lació interior de fontaneria per usos complementaris amb dotació per: safareig, realitzada amb tub de polietilè reticulat (PE-Xa), SudoPex-A "STANDARD HIDRÁULICA", per la xarxa d'aigua freda i calenta que connecta la derivació particular o una de les seves ramificacions amb cadascun dels aparells sanitaris, amb els diàmetres necessaris per cada punt de servei. Inclús claus de pas de cambra humida per al tall del subministrament d'aigua, de llautó, material auxiliar para muntatge i subjecció a l'obra, derivació particular, accessoris de derivacions.
Criteri de valoració econòmica: El preu no inclou les ajudes de paleta per a instal·lacions.
Inclou: Replanteig. Col·locació i fixació de canonades i claus. Realització de proves de servei.
Criteri d'amidament de projecte: Nombre d'unitats previstes, segons documentació gràfica de Projecte.
Criteri de mesura d'obra: Es mesurarà el nombre d'unitats realment executades segons especificacions de Projecte.

| Codi | Ut | Descripció | Rendiment | Preu | Import |
|---|---|---|---|---|---|
| mt37sth044b | U | Material auxiliar per a muntatge i subjecció a l'obra de les canonades de polietilè reticulat (PE-Xa), SudoPex-A "STANDARD HIDRÁULICA", de 20 mm de diàmetre exterior. (material) | 25.400 | 0.12 | 3.05 |
| mt37sth043t | m | Tub de polietilè reticulat (PE-Xa), de 20 mm de diàmetre exterior i 1,9 mm de gruix, SudoPex-A "STANDARD HIDRÁULICA", subministrat en rotllos, segons UNE-EN ISO 15875-2, amb el preu incrementat el 30% en concepte d'accessoris i peces especials. (material) | 25.400 | 3.05 | 77.47 |
| mt37sth014b | U | Vàlvula d'esfera, Kansas "STANDARD HIDRÁULICA", per a encastar, de 3/4", femella-femella, per roscar, PN=30 bar, amb cos de llautó niquelat, ràcord, bola, eix i femella premsaestopa de llautó, junts d'assentament de PTFE, junt tòric de NBR i temperatura de servei des de -10°C (excloent congelació) fins a 130°C. (material) | 2.000 | 15.40 | 30.80 |
| mt37sth015a | U | Comandament de palanca, de llautó, per a vàlvula d'esfera per a encastar Kansas, "STANDARD HIDRÁULICA", amb embellidor. (material) | 2.000 | 6.24 | 12.48 |
| op00ato010 |  | Tornavís. | 1.000 | 0.00 | 0.00 |
| op00mar010 |  | Martell. | 1.000 | 0.00 | 0.00 |
| op00tal010 |  | Trepant. | 1.000 | 0.00 | 0.00 |
| mo008 | h | Oficial 1ª lampista. (mà d'obra) | 6.374 | 29.34 | 187.01 |
| mo107 | h | Ajudant lampista. (mà d'obra) | 6.374 | 25.25 | 160.94 |
| % | % | Costos directes complementaris | 2 % | 471.75 | 9.44 |
|  |  | Costos directes |  |  | 481.19 |
