# Vàlvula mescladora termostàtica

- Propietat de l'arxiu: CYPE INGENIEROS, S.A.
- Format: FIEBDC-3/2002
- Divisa: EUR
- Costos indirectes: 3.00 %
- IVA: 21.00 %

## I Instal·lacions

### IF Fontaneria

#### IFW Elements

**IFW085** U Vàlvula mescladora termostàtica.
Vàlvula mescladora termostàtica per a regulació de la temperatura entre 30°C i 50°C, "STANDARD HIDRÁULICA", pressió màxima 10 bar, temperatura màxima 90°C, amb tall del circuit d'aigua calenta en el cas de no subministrament d'aigua freda, connexions roscades mascle de 3/4" de diàmetre i vàlvula antiretorn.
Inclou: Replanteig. Col·locació. Connexionat i comprovació del seu correcte funcionament.
Criteri d'amidament de projecte: Nombre d'unitats previstes, segons documentació gràfica de Projecte.
Criteri de mesura d'obra: Es mesurarà el nombre d'unitats realment executades segons especificacions de Projecte.

| Codi | Ut | Descripció | Rendiment | Preu | Import |
|---|---|---|---|---|---|
| mt37sth099b | U | Vàlvula mescladora termostàtica per a regulació de la temperatura entre 30°C i 50°C, "STANDARD HIDRÁULICA", pressió màxima 10 bar, temperatura màxima 90°C, amb tall del circuit d'aigua calenta en el cas de no subministrament d'aigua freda, connexions roscades mascle de 3/4" de diàmetre i vàlvula antiretorn, per instal·lar en superfície. (material) | 1.000 | 94.38 | 94.38 |
| mt37www010 | U | Material auxiliar per a instal·lacions de lampisteria. (material) | 1.000 | 1.40 | 1.40 |
| mo008 | h | Oficial 1ª lampista. (mà d'obra) | 0.257 | 29.34 | 7.54 |
| mo107 | h | Ajudant lampista. (mà d'obra) | 0.257 | 25.25 | 6.49 |
| % | % | Costos directes complementaris | 2 % | 109.81 | 2.20 |
|  |  | Costos directes |  |  | 112.01 |
