# Filtre retenidor de residus

- Propietat de l'arxiu: CYPE INGENIEROS, S.A.
- Format: FIEBDC-3/2002
- Divisa: EUR
- Costos indirectes: 3.00 %
- IVA: 21.00 %

## I Instal·lacions

### IF Fontaneria

#### IFW Elements

**IFW020** U Filtre retenidor de residus.
Filtre retenidor de residus, en Y, STH "STANDARD HIDRÁULICA", de 1/2", amb cos de llautó, femella-femella, per roscar, PN=16 bar, amb malla d'acer inoxidable de 0,45 mm.
Inclou: Replanteig. Col·locació. Connexionat i comprovació del seu correcte funcionament.
Criteri d'amidament de projecte: Nombre d'unitats previstes, segons documentació gràfica de Projecte.
Criteri de mesura d'obra: Es mesurarà el nombre d'unitats realment executades segons especificacions de Projecte.

| Codi | Ut | Descripció | Rendiment | Preu | Import |
|---|---|---|---|---|---|
| mt37sth022a | U | Filtre retenidor de residus, en Y, STH "STANDARD HIDRÁULICA", de 1/2", amb cos de llautó, femella-femella, per roscar, PN=16 bar, amb malla d'acer inoxidable de 0,45 mm. (material) | 1.000 | 7.81 | 7.81 |
| mt37www010 | U | Material auxiliar per a instal·lacions de lampisteria. (material) | 1.000 | 1.40 | 1.40 |
| mo008 | h | Oficial 1ª lampista. (mà d'obra) | 0.193 | 29.34 | 5.66 |
| mo107 | h | Ajudant lampista. (mà d'obra) | 0.193 | 25.25 | 4.87 |
| % | % | Costos directes complementaris | 2 % | 19.74 | 0.39 |
|  |  | Costos directes |  |  | 20.13 |
