# Instal·lació interior per a cambra de bany

- Propietat de l'arxiu: CYPE Ingenieros S.A.
- Format: FIEBDC-3/2016
- Programa: Generador de preus de la construcció. CYPE Ingenieros, S.A.
- Data: 04/07/2024
- Divisa: EUR
- Costos indirectes: 3 %
- IVA: 21 %

## I Instal·lacions

### IF Fontaneria

#### IFI Instal·lació interior

**IFI011** U Instal·lació interior per a cambra de bany.
Instal·lació interior de fontaneria per cambra de bany amb dotació per: vàter, lavabo senzill, banyera, bidet, realitzada amb tub de polietilè reticulat (PE-Xa), SudoPex-A "STANDARD HIDRÁULICA", per la xarxa d'aigua freda i calenta que connecta la derivació particular o una de les seves ramificacions amb cadascun dels aparells sanitaris, amb els diàmetres necessaris per cada punt de servei. Inclús claus de pas de cambra humida per al tall del subministrament d'aigua, de llautó, material auxiliar para muntatge i subjecció a l'obra, derivació particular, accessoris de derivacions.
Criteri de valoració econòmica: El preu no inclou les ajudes de paleta per a instal·lacions.
Inclou: Replanteig. Col·locació i fixació de canonades i claus. Realització de proves de servei.
Criteri d'amidament de projecte: Nombre d'unitats previstes, segons documentació gràfica de Projecte.
Criteri de mesura d'obra: Es mesurarà el nombre d'unitats realment executades segons especificacions de Projecte.

| Codi | Ut | Descripció | Rendiment | Preu | Import |
|---|---|---|---|---|---|
| mt37sth044a | U | Material auxiliar per a muntatge i subjecció a l'obra de les canonades de polietilè reticulat (PE-Xa), SudoPex-A "STANDARD HIDRÁULICA", de 16 mm de diàmetre exterior. (material) | 13.5 | 0.09 | 1.215 |
| mt37sth043g | m | Tub de polietilè reticulat (PE-Xa), de 16 mm de diàmetre exterior i 1,8 mm de gruix, SudoPex-A "STANDARD HIDRÁULICA", subministrat en rotllos, segons UNE-EN ISO 15875-2, amb el preu incrementat el 30% en concepte d'accessoris i peces especials. (material) | 13.5 | 2.26 | 30.510 |
| mt37sth044b | U | Material auxiliar per a muntatge i subjecció a l'obra de les canonades de polietilè reticulat (PE-Xa), SudoPex-A "STANDARD HIDRÁULICA", de 20 mm de diàmetre exterior. (material) | 13.9 | 0.12 | 1.668 |
| mt37sth043t | m | Tub de polietilè reticulat (PE-Xa), de 20 mm de diàmetre exterior i 1,9 mm de gruix, SudoPex-A "STANDARD HIDRÁULICA", subministrat en rotllos, segons UNE-EN ISO 15875-2, amb el preu incrementat el 30% en concepte d'accessoris i peces especials. (material) | 13.9 | 3.05 | 42.395 |
| mt37sth044c | U | Material auxiliar per a muntatge i subjecció a l'obra de les canonades de polietilè reticulat (PE-Xa), SudoPex-A "STANDARD HIDRÁULICA", de 25 mm de diàmetre exterior. (material) | 8.5 | 0.17 | 1.445 |
| mt37sth043G | m | Tub de polietilè reticulat (PE-Xa), de 25 mm de diàmetre exterior i 2,3 mm de gruix, SudoPex-A "STANDARD HIDRÁULICA", subministrat en rotllos, segons UNE-EN ISO 15875-2, amb el preu incrementat el 30% en concepte d'accessoris i peces especials. (material) | 8.5 | 4.53 | 38.505 |
| mt37sth014b | U | Vàlvula d'esfera, Kansas "STANDARD HIDRÁULICA", per a encastar, de 3/4", femella-femella, per roscar, PN=30 bar, amb cos de llautó niquelat, ràcord, bola, eix i femella premsaestopa de llautó, junts d'assentament de PTFE, junt tòric de NBR i temperatura de servei des de -10°C (excloent congelació) fins a 130°C. (material) | 1 | 15.4 | 15.400 |
| mt37sth015a | U | Comandament de palanca, de llautó, per a vàlvula d'esfera per a encastar Kansas, "STANDARD HIDRÁULICA", amb embellidor. (material) | 2 | 6.24 | 12.480 |
| mt37sth014c | U | Vàlvula d'esfera, Kansas "STANDARD HIDRÁULICA", per a encastar, de 1", femella-femella, per roscar, PN=30 bar, amb cos de llautó niquelat, ràcord, bola, eix i femella premsaestopa de llautó, junts d'assentament de PTFE, junt tòric de NBR i temperatura de servei des de -10°C (excloent congelació) fins a 130°C. (material) | 1 | 20.39 | 20.390 |
| mo008 | h | Oficial 1ª lampista. (mà d'obra) | 9.009 | 29.34 | 264.324 |
| mo107 | h | Ajudant lampista. (mà d'obra) | 9.009 | 25.25 | 227.477 |
| % | % | Costos directes complementaris | 2 % | 655.809 | 13.116 |
|  |  | Costos directes |  |  | 668.925 |

Residus:
- col·locació: mt37sth043g; factor de residu 0.0275
- col·locació: mt37sth043t; factor de residu 0.0275049
- col·locació: mt37sth043G; factor de residu 0.0275

## Recursos

**mt37sth043g** m Tub de polietilè reticulat (PE-Xa)
Dades tècniques: Cost energètic 7.363 MJ; Emissió de CO2 0.366 kg; Codi LER 17 02 03; Massa de l'element 0.076 kg; Volum 0.000127 m3

**mt37sth043t** m Tub de polietilè reticulat (PE-Xa)
Dades tècniques: Cost energètic 9.979 MJ; Emissió de CO2 0.495 kg; Codi LER 17 02 03; Massa de l'element 0.103 kg; Volum 0.000172 m3

**mt37sth043G** m Tub de polietilè reticulat (PE-Xa)
Dades tècniques: Cost energètic 15.113 MJ; Emissió de CO2 0.750 kg; Codi LER 17 02 03; Massa de l'element 0.156 kg; Volum 0.00026 m3

**mt37sth014b** U Vàlvula d'esfera
Dades tècniques: Cost energètic 720.409 MJ; Emissió de CO2 48.441 kg
Residus:
- embalatge: re150101 Envasos de paper i cartró. (component de residu); rendiment 0.072 kg; Codi LER 15 01 01; Massa de l'element 1 kg; Volum 0.001333 m3

**mt37sth015a** U Comandament de palanca, de llautó, per a vàlvula d'esfera per a encastar Kansas, "STANDARD HIDRÁULICA", amb embellidor
Dades tècniques: Cost energètic 35.179 MJ; Emissió de CO2 2.421 kg
Residus:
- embalatge: re150101 Envasos de paper i cartró; rendiment 0.072 kg

**mt37sth014c** U Vàlvula d'esfera
Dades tècniques: Cost energètic 843.399 MJ; Emissió de CO2 56.701 kg
Residus:
- embalatge: re150101 Envasos de paper i cartró; rendiment 0.072 kg
