# Muntant

- Propietat de l'arxiu: CYPE Ingenieros S.A.
- Format: FIEBDC-3/2016
- Programa: Generador de preus de la construcció. CYPE Ingenieros, S.A.
- Data: 04/07/2024
- Divisa: EUR
- Costos indirectes: 3 %
- IVA: 21 %

## I Instal·lacions

### IF Fontaneria

#### IFM Muntants

**IFM010** U Muntant.
Muntant de 12 m de longitud, col·locat superficialment i fixat al parament, format per tub de polietilè reticulat (PE-Xa), de 20 mm de diàmetre exterior i 1,9 mm de gruix, SudoPex-A "STANDARD HIDRÁULICA", subministrat en rotllos; purgador automàtic d'aire de llautó i aixeta de pas d'esfera, Teknica. Inclús material auxiliar para muntatge i subjecció a l'obra, accessoris i peces especials.
Inclou: Replanteig. Col·locació i fixació de tubs, accessoris i peces especials. Muntatge del purgador d'aire i la clau de passada. Realització de proves de servei.
Criteri d'amidament de projecte: Nombre d'unitats previstes, segons documentació gràfica de Projecte.
Criteri de mesura d'obra: Es mesurarà el nombre d'unitats realment executades segons especificacions de Projecte.

| Codi | Ut | Descripció | Rendiment | Preu | Import |
|---|---|---|---|---|---|
| mt37sth044b | U | Material auxiliar per a muntatge i subjecció a l'obra de les canonades de polietilè reticulat (PE-Xa), SudoPex-A "STANDARD HIDRÁULICA", de 20 mm de diàmetre exterior. (material) | 12 | 0.12 | 1.440 |
| mt37sth043r | m | Tub de polietilè reticulat (PE-Xa), de 20 mm de diàmetre exterior i 1,9 mm de gruix, SudoPex-A "STANDARD HIDRÁULICA", subministrat en rotllos, segons UNE-EN ISO 15875-2, amb el preu incrementat el 20% en concepte d'accessoris i peces especials. (material) | 12 | 2.82 | 33.840 |
| mt37sgl020d | U | Purgador automàtic d'aire amb boia i rosca de 1/2" de diàmetre, cos i tapa de llautó, per a una pressió màxima de treball de 10 bar i una temperatura màxima de 110°C. (material) | 1 | 8.75 | 8.750 |
| mt37sth010c | U | Vàlvula d'esfera, Teknica "STANDARD HIDRÁULICA", de 3/4", femella-femella, per roscar, PN=40 bar, amb cos de llautó cromat, ràcord, bola, eix i femella premsaestopa de llautó, comandament de palanca d'acer inoxidable, sistema de tancament de 1/4 de tornada, junt d'estanquitat i junts d'assentament de PTFE i temperatura de servei des de -20°C (excloent congelació) fins a 140°C. (material) | 1 | 14.04 | 14.040 |
| mo008 | h | Oficial 1ª lampista. (mà d'obra) | 0.661 | 29.34 | 19.394 |
| mo107 | h | Ajudant lampista. (mà d'obra) | 0.661 | 25.25 | 16.690 |
| % | % | Costos directes complementaris | 2 % | 94.154 | 1.883 |
|  |  | Costos directes |  |  | 96.037 |

Residus:
- col·locació: mt37sth043r; factor de residu 0.0275049

## Recursos

**mt37sth043r** m Tub de polietilè reticulat (PE-Xa)
Dades tècniques: Cost energètic 9.979 MJ; Emissió de CO2 0.495 kg; Codi LER 17 02 03; Massa de l'element 0.103 kg; Volum 0.000172 m3

**mt37sgl020d** U Purgador automàtic d'aire amb boia i rosca de 1/2" de diàmetre
Dades tècniques: Cost energètic 35.179 MJ; Emissió de CO2 2.421 kg
Residus:
- embalatge: re150101 Envasos de paper i cartró. (component de residu); rendiment 0.072 kg; Codi LER 15 01 01; Massa de l'element 1 kg; Volum 0.001333 m3

**mt37sth010c** U Vàlvula d'esfera
Dades tècniques: Cost energètic 641.640 MJ; Emissió de CO2 45.489 kg
Residus:
- embalatge: re150101 Envasos de paper i cartró; rendiment 0.072 kg
