# Aixeta

- Propietat de l'arxiu: CYPE Ingenieros S.A.
- Format: FIEBDC-3/2016
- Programa: Generador de preus de la construcció. CYPE Ingenieros, S.A.
- Data: 25/01/2025
- Divisa: EUR
- Costos indirectes: 3 %
- IVA: 21 %

## I Instal·lacions

### IF Fontaneria

#### IFW Elements

**IFW030** U Aixeta.
Aixeta de llautó cromat per a jardí o terrassa, amb ràcord de connexió a mànega, de 3/4" de diàmetre.
Inclou: Replanteig. Col·locació. Connexionat i comprovació del seu correcte funcionament.
Criteri d'amidament de projecte: Nombre d'unitats previstes, segons documentació gràfica de Projecte.
Criteri de mesura d'obra: Es mesurarà el nombre d'unitats realment executades segons especificacions de Projecte.

| Codi | Ut | Descripció | Rendiment | Preu | Import |
|---|---|---|---|---|---|
| mt37sgl045b | U | Aixeta de llautó cromat per a jardí o terrassa, amb ràcord de connexió a mànega, de 3/4" de diàmetre. (material) | 1 | 12.61 | 12.610 |
| mt37www010 | U | Material auxiliar per a instal·lacions de lampisteria. (material) | 1 | 1.4 | 1.400 |
| mo008 | h | Oficial 1ª lampista. (mà d'obra) | 0.129 | 30.63 | 3.951 |
| mo107 | h | Ajudant lampista. (mà d'obra) | 0.129 | 26.36 | 3.400 |
| % | % | Costos directes complementaris | 2 % | 21.361 | 0.427 |
|  |  | Costos directes |  |  | 21.788 |

## Recursos

**mt37sgl045b** U Aixeta de llautó cromat per a jardí o terrassa, amb ràcord de connexió a mànega, de 3/4" de diàmetre
Dades tècniques: Cost energètic 45.721 MJ; Emissió de CO2 3.129 kg
Residus:
- embalatge: re150101 Envasos de paper i cartró. (component de residu); rendiment 0.072 kg; Codi LER 15 01 01; Massa de l'element 1 kg; Volum 0.001333 m3
