# Vàlvula de retenció

- Propietat de l'arxiu: CYPE Ingenieros S.A.
- Format: FIEBDC-3/2016
- Programa: Generador de preus de la construcció. CYPE Ingenieros, S.A.
- Data: 04/07/2024
- Divisa: EUR
- Costos indirectes: 3 %
- IVA: 21 %

## I Instal·lacions

### IF Fontaneria

#### IFW Elements

**IFW040** U Vàlvula de retenció.
Vàlvula de retenció, Kent "STANDARD HIDRÁULICA", de 3", femella-femella, per roscar, PN=16 bar, amb cos de llautó, possibilitat d'instal·lació en posició vertical i temperatura de servei des de -10°C (excloent congelació) fins a 90°C.
Inclou: Replanteig. Col·locació. Connexionat i comprovació del seu correcte funcionament.
Criteri d'amidament de projecte: Nombre d'unitats previstes, segons documentació gràfica de Projecte.
Criteri de mesura d'obra: Es mesurarà el nombre d'unitats realment executades segons especificacions de Projecte.

| Codi | Ut | Descripció | Rendiment | Preu | Import |
|---|---|---|---|---|---|
| mt37sth019i | U | Vàlvula de retenció, Kent "STANDARD HIDRÁULICA", de 3", femella-femella, per roscar, PN=16 bar, amb cos de llautó, possibilitat d'instal·lació en posició vertical i temperatura de servei des de -10°C (excloent congelació) fins a 90°C. (material) | 1 | 123.2 | 123.200 |
| mt37www010 | U | Material auxiliar per a instal·lacions de lampisteria. (material) | 1 | 1.4 | 1.400 |
| mo008 | h | Oficial 1ª lampista. (mà d'obra) | 0.193 | 29.34 | 5.663 |
| mo107 | h | Ajudant lampista. (mà d'obra) | 0.193 | 25.25 | 4.873 |
| % | % | Costos directes complementaris | 2 % | 135.136 | 2.703 |
|  |  | Costos directes |  |  | 137.839 |

## Recursos

**mt37sth019i** U Vàlvula de retenció
Dades tècniques: Cost energètic 913.680 MJ; Emissió de CO2 61.423 kg
Residus:
- embalatge: re150101 Envasos de paper i cartró. (component de residu); rendiment 0.075 kg; Codi LER 15 01 01; Massa de l'element 1 kg; Volum 0.001333 m3
