# Vàlvula limitadora de pressió

- Propietat de l'arxiu: CYPE Ingenieros S.A.
- Format: FIEBDC-3/2016
- Programa: Generador de preus de la construcció. CYPE Ingenieros, S.A.
- Data: 04/07/2024
- Divisa: EUR
- Costos indirectes: 3 %
- IVA: 21 %

## I Instal·lacions

### IF Fontaneria

#### IFW Elements

**IFW060** U Vàlvula limitadora de pressió.
Vàlvula limitadora de pressió, STH "STANDARD HIDRÁULICA", de llautó, amb connexions roscades femella de 1/2" de diàmetre, pressió màxima d'entrada de 16 bar, pressió de sortida regulable entre 1 i 5,5 bar, tarada a 3 bar, amb connexió roscada per a manòmetre de 1/4" de diàmetre i temperatura de servei des de 0°C (excloent congelació) fins a 130°C. Fins i tot manòmetre, elements de muntatge i altres accessoris necessaris per al seu correcte funcionament.
Inclou: Replanteig. Connexionat i comprovació del seu correcte funcionament.
Criteri d'amidament de projecte: Nombre d'unitats previstes, segons documentació gràfica de Projecte.
Criteri de mesura d'obra: Es mesurarà el nombre d'unitats realment executades segons especificacions de Projecte.

| Codi | Ut | Descripció | Rendiment | Preu | Import |
|---|---|---|---|---|---|
| mt37sth095a | U | Vàlvula limitadora de pressió, STH "STANDARD HIDRÁULICA", de llautó, amb connexions roscades femella de 1/2" de diàmetre, pressió màxima d'entrada de 16 bar, pressió de sortida regulable entre 1 i 5,5 bar, tarada a 3 bar, amb connexió roscada per a manòmetre de 1/4" de diàmetre i temperatura de servei des de 0°C (excloent congelació) fins a 130°C. (material) | 1 | 40.44 | 40.440 |
| mt42www041 | U | Manòmetre amb bany de glicerina i diàmetre d'esfera de 100 mm, amb presa vertical, per a muntatge roscat de 1/4", escala de pressió de 0 a 10 bar. (material) | 1 | 43.29 | 43.290 |
| mt37www010 | U | Material auxiliar per a instal·lacions de lampisteria. (material) | 1 | 1.4 | 1.400 |
| mo008 | h | Oficial 1ª lampista. (mà d'obra) | 0.129 | 29.34 | 3.785 |
| mo107 | h | Ajudant lampista. (mà d'obra) | 0.129 | 25.25 | 3.257 |
| % | % | Costos directes complementaris | 2 % | 92.172 | 1.843 |
|  |  | Costos directes |  |  | 94.015 |
